# Dinslaken_Baßfeldshof_29
Angebotsaufforderung (GAEB DA XML 3.2, DA83)
Projekt: BB-099150-B
Währung: EUR
Nebenangebote zugelassen: ja
Auftraggeber: keine Angabe, 00000
Erstellt mit: GXML Toolbox V3.3 R20230829, iTWO_64 V24.0.454, 31.03.2025

## 3311 Malerarbeiten
Datum: 31.03.2025

*Hinweis: Angaben zum Bauvorhaben*
Angaben zum Baumaßnahme
1.1.  Lage der Baumaßnahmen

  46537 Dinslaken
  Baßfeldshof 29

1.2.  Neubaumaßnahme

  3-geschossiges Wohngebäude, Erdgeschoss, Obergeschoss und Staffelgeschoss mit 14 Wohneinheiten sowie einer vollständigen Unterkellerung.

        •  Massivbauweise
        •  Tragende Wände aus Mauerwerk und Beton
        •  Stahlbetondecken
        •  Flachdach

1.3.  Grundstückserschließung

  Die Erschließung des Grundstückes erfolgt während der Baumaßnahme. Die Baustellenzufahrt erfolgt über die Straße "Am Baßfeldshof".

1.4. Gebäude
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1.4. Lageplan
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1.5. Grundriss EG
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1.6. Grundriss OG
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1.7 Grundriss Staffelgeschoss
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1.8. Schnitte
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*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3340/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV Malerarbeiten*
Katalog-Nr. Stamm_MLV_NB/3331/
Zusätzliche Technische Vertragsbedingungen (ZTV)
Malerarbeiten

1.
Maßgebend für die Lieferung und Ausführung der Leistungen sind die ATV in der VOB-Teil C und weitere DIN-Vorschriften. Alle Leistungen sind nach dem zum Zeitpunkt der Ausführung geltenden Normen, Verordnungen, Richtlinien etc. auszuführen.
Folgende Vorschriften sind besonders zu beachten:
DIN 18363Anstricharbeiten
DIN 18361Verglasungsarbeiten
DIN 4102  Brandverhalten von Baustoffen
DIN 4108  Wärmeschutz im Hochbau
DIN  4109Schallschutz
DIN 18202Maßtoleranzen im Hochbau
GEG  Gebäude-Energie-Gesetz
Die Allgemein anerkannten Regeln der Technik ( a.a.R.d.T.)

Unfallverhütungsvorschriften/ Regeln der BG Bau (Berufsgenossenschaft der Bauwirtschaft)
BGV  BG-Vorschriften
BGR  BG-Regeln
BGI  BG-Informationen
BGG  BG-Grundsätze
BetrSichVBetriebssicherheitsverordnung mit den dazugehörigen technischen Regeln „TRBS"
a.a.R.d.T.Die Allgemein anerkannten Regeln der Technik

Die Baustellenordnung der Covivio Immobilien GmbH  (siehe unter: www.covivio.immo/Handwerkermarktplatz)

Grundsätzlich sind nur Produkte zu verarbeiten die  entsprechend der europäischen Richtlinien eine CE-Kennzeichnung  unterliegen und besitzen. Bezüglich der Wärmeleitfähigkeit sind zusätzlich zur CE-Kennzeichnung nur Baupro- dukte zugelassen, die zudem einer Fremdüberwachung einer von Ländern zuge- lassenen Stelle unterliegen und entsprechend überwacht sind.  Abfragen zu den angebotenen Produkten/Fabrikaten erfolgen in den jeweiligen Positionen oder unter "Produktabfrage".

Verarbeitungsbedingungen: Grundsätzlich sind die Ausführungsanweisungen und/oder die Technischen Merkblätter der Hersteller genauestens zu beachten.
Die Mindestverarbeitungstemperaturen der Materialien dürfen in keinem Fall unterschritten werden.
Vor Anstrich auf Holz ist die Holzfeuchtigkeit festzustellen. Bei einer höheren Feuchtigkeit als 15% darf nicht gestrichen werden.

Für die allgemeinen Anstricharbeiten können die Erzeugnisse folgender Firmen eingesetzt werden: Brillux, Caparol, STO, Herbol, Sikkens
Die Farbtöne sind in Absprache mit der Bauleitung festzulegen.
Für farbige Dispersions - Anstrichsysteme, einschl. deren Putze, gelten folgende Farbtonstufen:
hell getönt  Hellbezugswert  65 %
mittel getönt  Hellbezugswert  64,9 % - 25 %
satt getönt  Hellbezugswert  24,9 %

Vorhandene Dichtungen an Zargen, Türen, Fenstern u. dgl. sind, soweit möglich, vor den Arbeiten zu entfernen und anschließend wieder einzubauen, anderenfalls sind sie abzukleben. Das gilt in gleicher Weise für Beschläge.

Soweit eine Ausbesserung von Fehlstellen erforderlich ist, wird diese bis zur vollständigen Glätte ausgeführt. Bei Beschichtungen auf Lösungsmittelbasis ist unbedingt eine ausreichende Trocknung der einzelnen Schichten zu sichern.

Im Außenbereich dürfen nur ausdrücklich für außen bestimmte oder geeignete Materialien eingesetzt werden. Vor dem Überstreichen von Dichtstoffen hat sich der Auftragnehmer Gewissheit über die Verträglichkeit der Stoffe zu verschaffen. Werden vom AN selbst Dichtstoffe verwendet, so sind sie grundsätzlich nicht zu überstreichen, sondern farblich entsprechend auszuwählen. Fugen unbekannter stofflicher Grundlage sollen nicht überstrichen werden, sie sind vorher abzukleben.

Der Anbieter hat sich vor Angebotsabgabe über die baulichen und technischen Gegebenheiten des Objekts zu informieren, zur Erstellung des Angebots wird empfohlen eine Baustellenbegehung durchzuführen. Nachforderungen aus Nichtkenntnis der Baustellenbesonderheitenkönnen nicht anerkannt werden.
Soweit im Text nichts anderes beschrieben ist, ist die Lieferung der erforder- lichen Materialien in die Leistungspreise einzukalkulieren.
Es gelten die Aufmaß- und Abrechnungsvorschiften der ATV DIN 18363.
Die Planungsunterlagen werden vom AG zur Verfügung gestellt.

2.
Material- u. Unterkunftsräume werden bauseits nicht gestellt.
Die vorhandenen WC-Einrichtungen sind unentgeldlich zu Nutzen.
Bauaufzüge und Gerüste werden bauseits nicht gestellt, vorhandene Fassadengerüste können genutzt werden.
Strom u. Wasseranschlüsse sind an der Baustelle vorhanden.

3.
Sämtliche evtl. anfallende Beistemm- und Spitzarbeiten in kleinem Umfang sind, sofern sie nicht im Leistungsverzeichnis gesondert aufgeführt sind, in den Einheitspreisen einzukalkulieren.

4.
Die Baustelle ist täglich sauber zu halten und sämtliche Schutt und Materialreste sind ohne besondere Aufforderung vom AN zu entsorgen.
Der Auftraggeber behält sich vor Bauschuttcontainer aufzustellen und die hierfür anfallenden Kosten anteilig auf die ausführenden Firmen umzulegen und von der Schlußrechnung in Abzug zu bringen.

*Hinweis: Ausführungszeitraum*
Ausführungszeitraum:

Ende Januar 2027 - Mitte August 2027

### Bereich 01 Baßfeldshof 29

#### Abschnitt 01.01 Allgemeine Vorarbeiten

**01.01.0010 Schutzmaßnahmen in m**
*** Bedarfsposition ohne GB
Katalog-Nr. Stamm_MLV_NB/3331/ 1. 1. 10.
Besonderer Schutz von Bau- und Anlagenteilen, die über die DIN 18363, Abschnitt 4.1.3 der VOB 2019 hinaus erbracht werden müssen. Schutzmaßnahmen allgemein durch Abkleben von Fliesen-spiegeln, Türen, Fenster, Wandschränke, Fußleisten, etc.. Einmaliges, bündiges Abkleben für alle Arbeitsschritte wie Spachteln, Grundieren, Armieren, Zwischen- und Schlussanstrich. - Ausführung nur in Abstimmung mit der Bauleitung.
Menge: 1,000 m

**01.01.0020 Schutzmaßnahmen allgemein**
*** Bedarfsposition ohne GB
Katalog-Nr. Stamm_MLV_NB/3331/ 1. 1. 20.
Besonderer Schutz von Bau- und Anlagenteilen, die über die DIN 18363, Abschnitt 4.1.3 der VOB 2019 hinaus erbracht werden müssen. Schutzmaßnahmen allgemein durch Abkleben von Wand- und Fliesenspiegeln, Türen, Fenster und evtl. Einrichtungsgegenständen, mit Folie oder Pappe entsprechend der VOB, einschl. Entfernen und Entsorgen nach Gebrauch - Ausführung nur in Abstimmung mit der Bauleitung
Menge: 1,000 m²

**01.01.0030 Schützen Bodenbelag (Vlies)**
*** Bedarfsposition ohne GB
Katalog-Nr. Stamm_MLV_NB/3331/ 1. 1. 30.
Besonderer Schutz von Bau- und Anlagenteilen, die nach DIN 18363 über den Punkt 4.1.3 der VOB 2019 hinaus erbracht werden müssen. Schützen von Bodenflächen mittels folien- kaschiertem Vlies. Die Fugen sind überlappend verklebt herzustellen. Einschließlich rückstandsfreiem beseitigen nach Abschluss der Arbeiten. Prüfung durch die Bauleitung, ob Schutzmaßnahmen der Vorgewerke im guten Zustand vorhanden sind.
- Ausführung nur in Abstimmung mit der Bauleitung
Menge: 1,000 m²

**01.01.0040 Treppenbeläge schützen**
*** Bedarfsposition ohne GB
Katalog-Nr. Stamm_MLV_NB/3331/ 1. 1. 40.
Besonderer Schutz von Bau- und Anlagenteilen, die nach DIN 18363 über den Punkt 4.1.3 der VOB 2019 hinaus erbracht werden müssen. Treppenstufen mit Treppenvlies schützen. Das selbstklebendes Abdeckvlies ist rutschsicher, begehbar und ggf noch mit geeignetem Klebeband aufzubringen. Auf Anweisung der Bauleitung restlos entfernen und fachgerecht entsorgen. Prüfung durch die Bauleitung, ob Schutzmaß- nahmen der Vorgewerke im guten Zustand vorhanden sind. Nicht erbrachte Schutzmaßnahmen werden nicht vergütet.
Die Abrechnung erfolgt nach Anzahl der Stufen.
- Ausführung nur in Abstimmung mit der Bauleitung
Menge: 1,000 Stck

**01.01.0050 Fehlstellen spachteln Q2**
*** Bedarfsposition ohne GB
Katalog-Nr. Stamm_MLV_NB/3331/ 1. 2. 10.
Spachteln von Fehlstellen als Fleckspachtelung an Decken- oder Wandflächen, die über die DIN 18363 hinaus gehen. Liefern einer Oberflächenqualität Q2 "geglättet"
- Ausführung nur in Abstimmung mit der Bauleitung.
Menge: 1,000 m²

**01.01.0060 Vollflächige Spachtelung der Gipsputzflächen in Q3**
Katalog-Nr. Stamm_MLV_NB/3331/ 1. 2. 30.
Vollflächiges Spachteln der Flächen aus Gipsputz, vorhandene Oberfläche Q2, mit geeigneter Füllspachtelmasse auf mineralischer Basis. Nach Trocknung die Flächen bis zur vollständigen Glätte schleifen und säubern. Liefern einer Oberflächenqualität Q3 "geglättet"
Menge: 149,270 m²

**01.01.0070 Grundierung**
*** Bezugsbeschreibung
Katalog-Nr. Stamm_MLV_NB/3331/ 1. 3. 10.
Tiefengrund zur Vorbereitung des Untergrundes an Decken- oder Wandflächen für Beschichtungen aus den nachfolgenden Positionen. Grundierung der Wandflächen auf Eignung, Trag- und Haftfähigkeit für vorgesehene Beschichtungen prüfen, säubern und anschließend mit Tiefengrund gleichmäßig nach Hersteller- vorschrift grundieren.
Untergrund: Gipsputz, Kalkputz oder Gipskarton
Lacryl Tiefgrund ELF 595 oder gleichwertig
Menge: 3200,000 m²

**01.01.0080 Grundierung auf Stützen u. Laibungen**
*** wie Position 01.01.0070
Katalog-Nr. Stamm_MLV_NB/3331/ 1. 3. 20.
Art u. Ausführung wie in der vorgenannten Position beschrieben jedoch auf Stützen, Laibungen und Wandvorlagen bis 30 cm.
Menge: 365,010 m

**01.01.0090 Filigrandeckenfugen verschließen**
Filigrandeckenfugen vorbereiten und oberflächenbündig verschießen.
Menge: 500,000 m

#### Abschnitt 01.02 Wand- und Deckenflächen tapezieren, streichen

**01.02.0010 Zellstoffvlies kleben 150**
Katalog-Nr. Stamm_MLV_NB/3331/ 1. 4. 30.
Tapezieren mit oberflächenoptimiertem, geschlossenen
Zellstoff-Polyester-Vlies. Verkleben des Vlieses mit Dispersions- klebstoff, lösemittelfrei, emissionsminimiert, mit ca. 20% Wasser verdünnt. Die Verklebung erfolgt auf Stoß.
Flächengewicht: ca. 150 g/m²
Fa.Caparol: Capaver AkkordVlies Z150 S oder glw.

Angebotenes Fabrikat: ....................................................
Menge: 3200,000 m²

**01.02.0020 Zellstoffvlies auf Stützen u. Laibungen**
Katalog-Nr. Stamm_MLV_NB/3331/ 1. 4. 40.
Art u. Ausführung wie in der vorgenannten Position beschrieben jedoch auf Stützen, Laibungen und Wandvorlagen bis 30 cm.
Menge: 365,000 m

**01.02.0030 Versiegelung mit Acrylat**
Katalog-Nr. Stamm_MLV_NB/3331/ 1. 3. 120.
Fugen zwischen Putz-, Beton- und Gipskartonflächen oder ähn- lichen Baustoffen mit dauerelastischer Acryl-Fugenmasse ver- siegeln, einschl. grundieren und soweit erforderlich abkleben.
Acryl-Dichtmasse 395 oder gleichwertig
Menge: 2550,000 m

**01.02.0040 Dispersionsanstrich - Gipsuntergrund/Trockenbau**
*** Bezugsbeschreibung
Katalog-Nr. Stamm_MLV_NB/3331/ 1. 4. 60.
Dispersionsanstrich auf den vorbereiteten Untergrund an Decken- oder Wandflächen (Vorpositionen) mit einem Grund- und einem Schlussanstrich aus Dispersionsfarbe.  Nassabriebbeständigkeit: Klasse 3
Kontrastverhältnis: Klasse 2
Glanzgrad: matt gem. DIN EN 13300
Maximale Korngröße: Fein gem. DIN EN 13300
Eigenschaften: - lösemittelfrei - weichmacherfrei - gut füllend - diffusionsoffen
Farbton: weiß RAL 9016, leicht abgetönt
In diese Position ist mit einzukalkulieren:  Grund- und Schluss- anstrich mittels unverdünnter Innendispersionsfarbe, durch Zusatz von geringen Mengen an Spezialmittel auf die Streich- und Rollfähigkeit eingestellt

Angebotenes Fabrikat: ......................................................
Menge: 3305,000 m²

**01.02.0050 Dispersionsanstrich auf Stützen u. Laibungen**
*** wie Position 01.02.0040
Katalog-Nr. Stamm_MLV_NB/3331/ 1. 4. 70.
Art u. Ausführung wie in der vorgenannten Position beschrieben jedoch auf Stützen, Laibungen und Wandvorlagen bis 30 cm.
Menge: 390,000 m

**01.02.0060 Zulage Anstrich Farbton -mittel getönt- als Zulage**
*** Bedarfsposition ohne GB
*** wie Position 01.02.0040
Katalog-Nr. Stamm_MLV_NB/3331/ 1. 4. 90.
Mittel getönte Anstriche der Nassabriebbeständigkeitsklasse 1,2 und 3 deckend auf Decken- oder Wandflächen ausführen.  Farbton: nach Angabe der Bauleitung
Menge: 1,000 m²

**01.02.0070 Zulage Anstrich Farbton -satt getönt- als Zulage**
*** Bedarfsposition ohne GB
*** wie Position 01.02.0040
Katalog-Nr. Stamm_MLV_NB/3331/ 1. 4. 100.
Satt getönte Anstriche der Nassabriebbeständigkeitsklasse 1,2 und 3 deckend auf Decken- oder Wandflächen ausführen.  Farbton: nach Angabe der Bauleitung
Menge: 1,000 m²

*Hinweis: Kellergeschoß*
Kellerräume - Neubau

**01.02.0080 Anstrich mit Dispersionsfarbe.**
Katalog-Nr. Stamm_MLV_NB/3331/ 1. 4. 230.
Wand aus Beton bzw. Kalksandstein, innen, neu, Decken aus Beton, glatt, Verunreinigungen entfernen, grobe Fehlstellen sind
auszubessern/ beizuspacheln.

Grundbeschichtung auf Dispersionsbasis, wasserverdünnbar, haftvermittelnd, pigmentiert, schadstoffgeprüft durch Fraunhofer Institut, zertifiziert durch TÜV Nord.
Erzeugnis: Caparol Acryl-Hydrosol o. glw.

Zwischenbeschichtung mit Dispersionsfarbe, wasserverdünnbar
Farbton: wie Schlußbeschichtung
Erzeugnis: wie Schlußbeschichtung

Schlußbeschichtung mit Dispersionsfarbe, wasserver- dünnbar, lösemittelfrei, füllend, diffusionsfähig,
Naßabrieb-Klasse 3 (waschbeständig nach DIN53778), Deckvermögen-Klasse 2, stumpfmatt,
nach DIN EN 13300.
Farbton/ -stufe:  weiß
Ausführungsort: UG/ KG

Angebotenes Fabrikat: ............................................
Menge: 1245,000 m²

**01.02.0090 Ausführung als scheuerbeständig, Zul.**
*** Bedarfsposition ohne GB
Katalog-Nr. Stamm_MLV_NB/3331/ 1. 4. 240.
Zulage zu der Vorposition für die Ausführung als
"scheuerbeständig" nach DIN 53778,
Nassabriebsklasse 2
Menge: 1,000 m²

**01.02.0100 Boden-Beschichtung**
Katalog-Nr. Stamm_MLV_NB/3331/ 1. 4. 250.
Boden-Beschichtung auf vorbereitetem Untergrund mit folgendem Aufbau:
Verunreinigungen entfernen, grobe Fehlstellen sind
auszubessern/ beizuspacheln

Grundbeschichtung mit Dispersionsfarbe, wasserverdünnbar, pigmentiert, mit 30 Gew.-% Wasser verdünnt.
Erzeugnis: wie Schlußbeschichtung

Zwischenbeschichtung mit Dispersionsfarbe, wasserver, dünnbar.
Erzeugnis: wie Schlußbeschichtung

Schlußbeschichtung mit Dispersionsfarbe, wasserverdünnbar, abriebfest, seidenmatt, pigmentiert.
Farbton: grau nach Angabe
Caparol - Disbon 401 Bodenfarbe o. glw.

Angebotenes Fabrikat: ............................................
Menge: 152,000 m²

**01.02.0110 Versiegelung mit Acrylat**
Katalog-Nr. Stamm_MLV_NB/3331/ 1. 3. 120.
Fugen zwischen Putz-, Beton- und Gipskartonflächen oder ähn- lichen Baustoffen mit dauerelastischer Acryl-Fugenmasse ver- siegeln, einschl. grundieren und soweit erforderlich abkleben.
Acryl-Dichtmasse 395 oder gleichwertig
Menge: 100,000 m

#### Abschnitt 01.03 Treppenhaus Floc-System

**01.03.0010 Untergrund Vorbereitung**
Katalog-Nr. Stamm_MLV_NB/3331/ 1. 4. 160.
Untergrund - Gipsputz, ggf. vorhandene Sinterschichten und Trennschichten durch ganzflächiges Schleifen entfernen
Untergrund auf Eignung, Trag- und Haftfähigkeit prüfen. Flächen säubern.
Grundanstrich mit Lacryl Tiefgrund ELF 595 o.glw. streichen
emissionsarm, tief eindringend, gut verfestigend, alkalibeständig, schnell trocknend, wasserdampfdiffusionsfähig,
Menge: 385,000 m²

**01.03.0020 Spachtelung**
Katalog-Nr. Stamm_MLV_NB/3331/ 1. 4. 170.
Zweimalige Spachtelung mit Briplast Mineral-Handspachtel leicht ELF 1886 nach der Trocknung.
Grundanstrich der gespachtelten Fläche mit
Brillux -Lacryl Tiefgrund ELF 595 o.glw.
Menge: 385,000 m²

**01.03.0035 Floc-System aufbringen**
Grundbeschichtung mit Brillux - Creativ Floc-Basis ELF 46 gleichmäßig und satt auftragen.
Flocbeschichtung: Creativ Floc-Basis ELF 46in die noch nasse Grundbe- schichtung mit einer Spezial-Beflockungspistole bis zur vollen Sättigung einblasen. Nach Durchtrocknung alle losen, nicht haftenden Chips durch Abbürsten entfernen.

Farbton: 184
Dekochips Größe 5

Schlussbeschichtung, farblos mit:
Brillux - Creativ Floc-Finish ELF 48, seidenmatt
Farbtonabsprache mit Bauleitung
Menge: 385,000 m²

**01.03.0040 Laibungen - Floc-System**
Katalog-Nr. Stamm_MLV_NB/3331/ 1. 4. 190.
Laibungen an Öffnungen und Nischen, wie in den vorgenannten Positionen beschrieben, behandeln.
 - Untergrund Vorbereitung
 - Spachtelung
 - Floc-System aufbringen
Laibungstiefe bis 25cm
Menge: 138,000 m

**01.03.0041 Schmutzband**
Schmutzband, 2 cm breit, oberhalb von Sockel- und Fußleisten, aus Lackfarbe herstellen. Farbton Ral 7016
Menge: 166,000 m

**01.03.0050 Versiegelung mit Acrylat**
Katalog-Nr. Stamm_MLV_NB/3331/ 1. 3. 120.
Fugen zwischen Putz-, Beton- und Gipskartonflächen oder ähn- lichen Baustoffen mit dauerelastischer Acryl-Fugenmasse ver- siegeln, einschl. grundieren und soweit erforderlich abkleben.
Acryl-Dichtmasse 395 oder gleichwertig
Menge: 104,000 m

#### Abschnitt 01.04 Metallflächen bearbeiten

**01.04.0010 Stahlgeländer streichen**
Katalog-Nr. Stamm_MLV_NB/3331/ 1. 7. 120.
vorgrundierte Geländerkonstruktion aus Eisen/Stahl, innen, neu,
streichen bestehend aus:

Geländer für gerade Treppenläufe u. Podestgeländer aus Stahlrohr ( grundiert ) :
Geländerrahmen, ca. 840mm hoch, bestehend aus Ober-, Untergurt und senkr. Abschlusspfosten aus Stahlrohrprofil  40x20mm, einschl. senkr. Füllstäbe im Abstand von max. 120mm aus Flachstahl 25x4mm u. aufgesetztem Handlauf aus einem Edelstahlrohr, der zu schützen ist.1
Gesamtgeländerhöhe einschl. Handlauf  950 - 1000mm
Geländerbefestigung seitlich an Stahlbetonpodestdecke bzw. Stahlbetontreppenlauf mittels L-förmig abgewinkelter Geländerpfosten aus 40 x 40mm Vierkantrohr mit angeschw. Kopfplatten 100 x100mm (Geländerpfostenabstand ca.1m)

Eisen-/Stahlkonstruktion säubern, vorbereiten und reinigen.

Grundbeschichtung mit Spezial-Grundiermittel auf Kunstharz-Kombinationsbasis mit aktiven Korrosionsschutzpigmenten, lösemittelverdünnbar, aromatenfrei.
ErzeugnisCapalac AllGrund o. glw.

Zwischenbeschichtung mit Alkydharzlackfarbe,
lösemittelverdünnbar.
Erzeugnis: wie Schlußbeschichtung

Schlußbeschichtung mit Alkydharzlackfarbe, lösemittelver- dünnbar, seidenmatt-glänzend, pigmentiert, beständig gegen Haushaltsreiniger.
Farbton:  RAL gem. Angabe AG (Bauleitung)
Erzeugnis:  Capalac Buntlack o. glw.

Angebotenes Fabrikat:.....................................................
Menge: 32,000 m

**01.04.0020 Estrichwinkel streichen 150 -250mm**
Katalog-Nr. Stamm_MLV_NB/3331/ 1. 7. 170.
Art u. Ausführung wie in der Position (Stahlgeländer streichen) beschrieben, hier ist die Oberfläche Sendzimirverzinkt.

gekanteter Estrichwinkel aus 3mm Stahlblechprofil (Podestab- schlussblende)
Höhe der Blende 150 - 250mm
Menge: 5,100 m

**01.04.0030 Estrichwinkel streichen 250 -350mm**
Katalog-Nr. Stamm_MLV_NB/3331/ 1. 7. 180.
Art u. Ausführung wie in der Position (Stahlgeländer streichen) beschrieben, hier ist die Oberfläche Sendzimirverzinkt.

gekanteter Estrichwinkel aus 3mm Stahlblechprofil (Podestab- schlussblende)
Höhe der Blende 250 - 350mm
Menge: 9,800 m

**01.04.0035 Estrichwinkel streichen 260 -320mm**
Art u. Ausführung wie in der Position (Stahlgeländer streichen) beschrieben, hier ist die Oberfläche Sendzimirverzinkt.

gekanteter Estrichwinkel aus 3mm Stahlblechprofil (Podestab- schlussblende)
Höhe der Blende 260 - 320mm
Menge: 6,000 m

**01.04.0040 Stahltüren, lackieren (Buntlack)**
Türen aus Eisen/Stahl, innen, neu, Größe (Rohbaumaß) 113,5 x 213,5 cm, allseitig Türblatt säubern, vorbereiten und reinigen.

Grundbeschichtung mit Spezial-Grundiermittel auf Kunstharz-Kombinationsbasis mit aktiven Korrosionsschutzpigmenten, lösemittelverdünnbar, aromatenfrei.
Erzeugnis: Capalac AllGrund

Zwischenbeschichtung mit Alkydharzlackfarbe,
lösemittelverdünnbar.
Erzeugnis: wie Schlußbeschichtung

Schlußbeschichtung mit Alkydharzlackfarbe, lösemittelver- dünnbar, seidenmatt-glänzend, pigmentiert, beständig gegen Haushaltsreiniger
Farbton:  RAL gem. Angabe AG (Bauleitung)
Erzeugnis: Capalac Buntlack o.glw.

Angebotenes Fabrikat: ............................................
Menge: 3,000 Stck

#### Abschnitt 01.05 Stundenlohnarbeiten

**01.05.0010 Stundenlohn Facharbeiter**
*** Bedarfsposition ohne GB
Katalog-Nr. Stamm_MLV_NB/3331/ 1. 9. 10.
Für evtl. erforderliche Arbeiten, die nicht im Leistungsver- zeichnis erfaßt sind und gegen Nachweis zur Ausführung kommen, werden verrechnet für Facharbeiter
Menge: 1,000 Std

**01.05.0020 Stundenlohn Helfer**
*** Bedarfsposition ohne GB
Katalog-Nr. Stamm_MLV_NB/3331/ 1. 9. 20.
Für evtl. erforderliche Arbeiten, die nicht im Leistungsver- zeichnis erfaßt sind und gegen Nachweis zur Ausführung kommen, werden verrechnet für Helfer
Menge: 1,000 Std
